# Cimentación de muro de escollera

- Propiedad del archivo: CYPE Ingenieros S.A.
- Formato: FIEBDC-3/2016
- Programa: Generador de precios de la construcción. CYPE Ingenieros, S.A.
- Fecha: 21/10/2021
- Divisa: EUR
- Costes indirectos: 3 %
- IVA: 21 %

## C Cimentaciones

### CC Contenciones

#### CCE Muros de escollera

**CCE010** m³ Cimentación de muro de escollera.
Cimentación de muro de escollera, de bloques de piedra caliza, careada, colocados con retroexcavadora sobre cadenas con pinza para escollera y relleno de los huecos existentes entre los bloques con hormigón HM-15/P/40/I fabricado en central y vertido desde camión.
Incluye: Replanteo. Preparación de la superficie de apoyo. Colocación de los bloques de piedra. Vertido del hormigón. Retirada del material sobrante.
Criterio de medición de proyecto: Volumen medido sobre la sección teórica de cálculo, según documentación gráfica de Proyecto.
Criterio de medición de obra: Se medirá el volumen teórico ejecutado según especificaciones de Proyecto.

| Código | Ud | Descripción | Rendimiento | Precio | Importe |
|---|---|---|---|---|---|
| mt06psm020a | t | Bloque de piedra caliza, careada. (material) | 1.55 | 10.22 | 15.841 |
| mt10hmf010Ly | m³ | Hormigón HM-15/P/40/I, fabricado en central. (material) | 0.33 | 62.26 | 20.546 |
| mq01exc020a | h | Retroexcavadora sobre cadenas, de 118 kW, con pinza para escollera. (maquinaria) | 0.506 | 117.27 | 59.339 |
| mo041 | h | Oficial 1ª construcción de obra civil. (mano de obra) | 0.413 | 19.03 | 7.859 |
| mo042 | h | Oficial 1ª estructurista. (mano de obra) | 0.105 | 19.81 | 2.080 |
| mo089 | h | Ayudante estructurista. (mano de obra) | 0.105 | 18.78 | 1.972 |
| mo113 | h | Peón ordinario construcción. (mano de obra) | 0.88 | 17.82 | 15.682 |
| % | % | Costes directos complementarios | 2 % | 123.319 | 2.466 |
|  |  | Costes directos |  |  | 125.785 |

Residuos:
- colocación: mt06psm020a Bloque de piedra caliza, careada; factor de residuo 0.028
- colocación: mt10hmf010Ly Hormigón HM-15/P/40/I, fabricado en central; factor de residuo 0.0034971

## Recursos

**mt06psm020a** t Bloque de piedra caliza, careada
Datos técnicos: Coste energético 2220.000 MJ; Emisión de CO2 80.000 kg; Código LER 01 04 13; Masa del elemento 1000 kg; Volumen 0.666667 m3

**mt10hmf010Ly** m³ Hormigón HM-15/P/40/I, fabricado en central
Datos técnicos: Coste energético 1104.000 MJ; Emisión de CO2 207.000 kg; Código LER 17 01 01; Masa del elemento 2300 kg; Volumen 1.533333 m3
