# Hormigón ciclópeo

- Propiedad del archivo: CYPE Ingenieros S.A.
- Formato: FIEBDC-3/2016
- Programa: Generador de precios de la construcción. CYPE Ingenieros, S.A.
- Fecha: 21/10/2021
- Divisa: EUR
- Costes indirectos: 3 %
- IVA: 21 %

## C Cimentaciones

### CH Hormigones, aceros y encofrados

#### CHH Hormigones

**CHH010** m³ Hormigón ciclópeo.
Hormigón ciclópeo, realizado con hormigón HM-15/P/40/I fabricado en central y vertido desde camión (60% de volumen) y bolos de piedra de 15 a 30 cm de diámetro (40% de volumen), para formación de cimentación.
Incluye: Vertido y compactación del hormigón. Colocación de las piedras en el hormigón fresco. Curado del hormigón.
Criterio de medición de proyecto: Volumen teórico, según documentación gráfica de Proyecto.
Criterio de medición de obra: Se medirá el volumen teórico ejecutado según especificaciones de Proyecto, sin incluir los incrementos por excesos de excavación no autorizados.

| Código | Ud | Descripción | Rendimiento | Precio | Importe |
|---|---|---|---|---|---|
| mt10hmf010Ly | m³ | Hormigón HM-15/P/40/I, fabricado en central. (material) | 0.66 | 62.26 | 41.092 |
| mt01arg100b | m³ | Bolos de piedra de 15 a 30 cm de diámetro. (material) | 0.4 | 19.92 | 7.968 |
| mo045 | h | Oficial 1ª estructurista, en trabajos de puesta en obra del hormigón. (mano de obra) | 0.11 | 19.81 | 2.179 |
| mo092 | h | Ayudante estructurista, en trabajos de puesta en obra del hormigón. (mano de obra) | 0.11 | 18.78 | 2.066 |
| mo113 | h | Peón ordinario construcción. (mano de obra) | 0.88 | 17.82 | 15.682 |
| % | % | Costes directos complementarios | 2 % | 68.987 | 1.380 |
|  |  | Costes directos |  |  | 70.367 |

Residuos:
- colocación: mt10hmf010Ly Hormigón HM-15/P/40/I, fabricado en central; factor de residuo 0.0034971
- colocación: mt01arg100b Bolos de piedra de 15 a 30 cm de diámetro; factor de residuo 0.00768975

## Recursos

**mt10hmf010Ly** m³ Hormigón HM-15/P/40/I, fabricado en central
Datos técnicos: Coste energético 1104.000 MJ; Emisión de CO2 207.000 kg; Código LER 17 01 01; Masa del elemento 2300 kg; Volumen 1.533333 m3

**mt01arg100b** m³ Bolos de piedra de 15 a 30 cm de diámetro
Datos técnicos: Coste energético 292.500 MJ; Emisión de CO2 15.600 kg; Código LER 01 04 08; Masa del elemento 1950 kg; Volumen 1.3 m3
