# Prelosa de celosía

- Propiedad del archivo: CYPE INGENIEROS, S.A.
- Formato: FIEBDC-3/2002
- Divisa: EUR
- Costes indirectos: 3.00 %
- IVA: 21.00 %

## E Estructuras

### EP Hormigón prefabricado

#### EPP Prelosas

**EPP010** m² Prelosa de celosía, maciza, de semiplaca de hormigón pretensado de 6 cm de espesor, 120 a 250 cm de anchura y 700 cm de longitud, de 12 (6+6) cm de canto total y 25 a 40 kN·m/m de momento flector último, para una luz máxima de 7 m; hormigón HA-25/B/20/IIa fabricado en central, y vertido con cubilote, acero B 500 S, cuantía 4 kg/m²; altura libre de planta de hasta 3 m. Sin incluir repercusión de vigas ni pilares.
Prelosa de celosía, maciza, de semiplaca de hormigón pretensado de 6 cm de espesor, 120 a 250 cm de anchura y 700 cm de longitud, con momento flector último de 25 a 40 kN·m/m, y canto total 12 (6+6) cm, con altura libre de planta de hasta 3 m; hormigón HA-25/B/20/IIa fabricado en central, y vertido con cubilote, acero B 500 S, con una cuantía aproximada de 4 kg/m². Incluso cortes longitudinales paralelos a los laterales de las placas; alambre de atar, separadores.
Incluye: Replanteo de la geometría de la planta. Montaje de las semiplacas mediante grúa. Enlace de la losa con sus apoyos. Cortes, cajeados, taladros y huecos. Colocación de las armaduras con separadores homologados. Vertido y compactación del hormigón. Curado del hormigón.
Criterio de medición de proyecto: Superficie medida en verdadera magnitud desde las caras exteriores de los zunchos del perímetro, según documentación gráfica de Proyecto, deduciendo los huecos de superficie mayor de 6 m².
Criterio de medición de obra: Se medirá, en verdadera magnitud, desde las caras exteriores de los zunchos del perímetro, la superficie realmente ejecutada según especificaciones de Proyecto, deduciendo los huecos de superficie mayor de 6 m².
Criterio de valoración económica: El precio no incluye las vigas ni los pilares.

| Código | Ud | Descripción | Rendimiento | Precio | Importe |
|---|---|---|---|---|---|
| mt07pha120aa | m² | Semiplaca de hormigón pretensado de 6 cm de espesor, 120 a 250 cm de anchura y 700 cm de longitud, con 505 a 990 kN de armadura activa. (material) | 1.000 | 26.50 | 26.50 |
| mt07aco010c | kg | Ferralla elaborada en taller industrial con acero en barras corrugadas, UNE-EN 10080 B 500 S, de varios diámetros. (material) | 4.000 | 0.81 | 3.24 |
| mt10haf010nga | m³ | Hormigón HA-25/B/20/IIa, fabricado en central. (material) | 0.060 | 76.88 | 4.61 |
| mq07gte010c | h | Grúa autopropulsada de brazo telescópico con una capacidad de elevación de 30 t y 27 m de altura máxima de trabajo. (maquinaria) | 0.151 | 66.84 | 10.09 |
| op00ciz020 |  | Cizalla para acero en barras corrugadas. | 1.000 | 0.00 | 0.00 |
| op00ata010 |  | Atadora de ferralla. | 1.000 | 0.00 | 0.00 |
| au00auh010 |  | Cubilote. | 1.000 | 0.00 | 0.00 |
| au00auh040 |  | Vibrador de hormigón, eléctrico. | 1.000 | 0.00 | 0.00 |
| mo042 | h | Oficial 1ª estructurista. (mano de obra) | 0.122 | 18.42 | 2.25 |
| mo089 | h | Ayudante estructurista. (mano de obra) | 0.122 | 17.25 | 2.10 |
| mo043 | h | Oficial 1ª ferrallista. (mano de obra) | 0.041 | 18.42 | 0.76 |
| mo090 | h | Ayudante ferrallista. (mano de obra) | 0.041 | 17.25 | 0.71 |
| % | % | Costes directos complementarios | 2 % | 50.26 | 1.01 |
|  |  | Costes directos |  |  | 51.27 |
