# Pavimento industrial, sistema MasterTop PG "Master Builders Solutions"

- Propiedad del archivo: CYPE INGENIEROS, S.A.
- Formato: FIEBDC-3/2002
- Divisa: EUR
- Costes indirectos: 3.00 %
- IVA: 21.00 %

## R Revestimientos y trasdosados

### RS Pavimentos

#### RSI Sistemas de pavimentos industriales y decorativos

**RSI015** m² Pavimento industrial, sistema MasterTop PG "Master Builders Solutions".
Pavimento industrial, realizado con el sistema MasterTop 135 PG "Master Builders Solutions", apto para aparcamientos, en interiores, constituido por solera de hormigón armado de 20 cm de espesor, realizada con hormigón HA-25/B/20/IIa fabricado en central, extendido y vibrado mecánico mediante extendedora, y malla electrosoldada ME 20x20 Ø 5-5 B 500 T 6x2,20 UNE-EN 10080 como armadura de reparto, colocada sobre separadores homologados; aplicación sobre el hormigón fresco de capa de rodadura de 10 mm de espesor de mortero fluido de fraguado rápido, MasterTop 135 PG "Master Builders Solutions", CT - C60 - F10 - A6, según UNE-EN 13813, color gris (20 kg/m²); aplicación de líquido reductor de la evaporación y mejorador superficial MasterKure 111 WB "Master Builders Solutions", color amarillo fluorescente, (0,15 l/m²) y acabado superficial mediante fratasado y pulido mecánicos.
Incluye: Preparación de la superficie de apoyo del hormigón. Replanteo de las juntas de construcción y de dilatación. Tendido de niveles mediante toques, maestras de hormigón o reglas. Riego de la superficie base. Colocación de la malla electrosoldada con separadores homologados. Vertido, extendido y vibrado del hormigón. Resolución de encuentros y puntos singulares. Aplicación de la capa de rodadura. Extendido del líquido reductor de la evaporación y mejorador superficial. Fratasado mecánico de la superficie. Pulido mecánico. Curado del hormigón. Limpieza final del pavimento.
Criterio de medición de proyecto: Superficie medida en proyección horizontal, según documentación gráfica de Proyecto.
Criterio de medición de obra: Se medirá, en proyección horizontal, la superficie realmente ejecutada según especificaciones de Proyecto.
Criterio de valoración económica: El precio no incluye la base de la solera ni la ejecución y el sellado de las juntas.

| Código | Ud | Descripción | Rendimiento | Precio | Importe |
|---|---|---|---|---|---|
| mt10haf010nga | m³ | Hormigón HA-25/B/20/IIa, fabricado en central. (material) | 0.210 | 76.88 | 16.14 |
| mt07ame010d | m² | Malla electrosoldada ME 20x20 Ø 5-5 B 500 T 6x2,20 UNE-EN 10080. (material) | 1.200 | 1.49 | 1.79 |
| mt07aco020j | Ud | Separador homologado para pavimentos continuos. (material) | 2.000 | 0.05 | 0.10 |
| mt09bnc015d | kg | Mortero fluido de fraguado rápido, MasterTop 135 PG "Master Builders Solutions", CT - C60 - F10 - A6, según UNE-EN 13813, color gris, compuesto de cemento y aditivos, con resistencia a los sulfatos, a los álcalis y al agua de mar y una resistencia a la abrasión según el método Böhme UNE-EN 13892-3 de 6 cm³ / 50 cm². (material) | 20.000 | 0.98 | 19.60 |
| mt09bnc018a | l | Líquido reductor de la evaporación y mejorador superficial MasterKure 111 WB "Master Builders Solutions", color amarillo fluorescente, para pavimentos de hormigón. (material) | 0.150 | 12.26 | 1.84 |
| mq06ext010 | h | Extendedora para pavimentos de hormigón. (maquinaria) | 0.008 | 75.97 | 0.61 |
| mq06fra010 | h | Fratasadora mecánica de hormigón. (maquinaria) | 0.250 | 5.07 | 1.27 |
| mq06pym020 | h | Mezcladora-bombeadora para morteros autonivelantes. (maquinaria) | 0.200 | 10.20 | 2.04 |
| mq06aca030 | h | Pulidora para pavimentos de hormigón, compuesta por platos giratorios a los que se acoplan una serie de muelas abrasivas diamantadas, refrigeradas con agua, con sistema de aspiración. (maquinaria) | 0.200 | 13.25 | 2.65 |
| au00auh020 |  | Canaleta para vertido del hormigón. | 1.000 | 0.00 | 0.00 |
| mo121 | h | Oficial 1ª aplicador de pavimentos industriales. (mano de obra) | 0.780 | 19.03 | 14.84 |
| mo122 | h | Ayudante aplicador de pavimentos industriales. (mano de obra) | 0.780 | 18.05 | 14.08 |
| % | % | Costes directos complementarios | 2 % | 74.96 | 1.50 |
|  |  | Costes directos |  |  | 76.46 |
