# Revestimiento de pavimento industrial, sistema MasterTop PG "Master Builders Solutions"

- Propiedad del archivo: CYPE Ingenieros S.A.
- Formato: FIEBDC-3/2016
- Programa: Generador de precios de la construcción. CYPE Ingenieros, S.A.
- Fecha: 21/10/2021
- Divisa: EUR
- Costes indirectos: 3 %
- IVA: 21 %

## R Revestimientos y trasdosados

### RS Pavimentos

#### RSI Sistemas de pavimentos industriales y decorativos

**RSI025** m² Revestimiento de pavimento industrial, sistema MasterTop PG "Master Builders Solutions".
Revestimiento de pavimento industrial, realizado sobre base de hormigón endurecido, con el sistema MasterTop 135 PG "Master Builders Solutions", apto para aparcamientos, en interiores, mediante la aplicación sucesiva de: mortero, MasterEmaco P 200 "Master Builders Solutions", como puente de unión, (2 kg/m²); capa base de 10 mm de espesor con mortero fluido de fraguado rápido, MasterTop 135 PG "Master Builders Solutions", CT - C60 - F10 - A6, según UNE-EN 13813, color gris (20 kg/m²); líquido reductor de la evaporación y mejorador superficial MasterKure 111 WB "Master Builders Solutions", color amarillo fluorescente (0,15 l/m²) y acabado superficial mediante fratasado y pulido mecánicos.
Incluye: Limpieza de la superficie soporte. Replanteo de las juntas y paños de trabajo. Aplicación del mortero. Aplicación de la capa de rodadura. Extendido del líquido reductor de la evaporación y mejorador superficial. Fratasado mecánico de la superficie. Curado del hormigón. Limpieza final del pavimento.
Criterio de medición de proyecto: Superficie medida en proyección horizontal, según documentación gráfica de Proyecto.
Criterio de medición de obra: Se medirá, en proyección horizontal, la superficie realmente ejecutada según especificaciones de Proyecto.
Criterio de valoración económica: El precio no incluye la superficie soporte ni la ejecución y el sellado de las juntas.

| Código | Ud | Descripción | Rendimiento | Precio | Importe |
|---|---|---|---|---|---|
| mt09reh010d | kg | Mortero, MasterEmaco P 200 "Master Builders Solutions", a base de cementos especiales, resinas y áridos seleccionados, permeable al vapor de agua y con alta resistencia a ciclos de congelamiento y deshielo, como puente de unión para materiales cementosos sobre hormigón. (material) | 2 | 1.14 | 2.280 |
| mt09bnc015d | kg | Mortero fluido de fraguado rápido, MasterTop 135 PG "Master Builders Solutions", CT - C60 - F10 - A6, según UNE-EN 13813, color gris, compuesto de cemento y aditivos, con resistencia a los sulfatos, a los álcalis y al agua de mar y una resistencia a la abrasión según el método Böhme UNE-EN 13892-3 de 6 cm³ / 50 cm². (material) | 20 | 0.98 | 19.600 |
| mt09bnc018a | l | Líquido reductor de la evaporación y mejorador superficial MasterKure 111 WB "Master Builders Solutions", color amarillo fluorescente, para pavimentos de hormigón. (material) | 0.15 | 12.26 | 1.839 |
| mq06pym020 | h | Mezcladora-bombeadora para morteros autonivelantes. (maquinaria) | 0.2 | 10.2 | 2.040 |
| mq06fra010 | h | Fratasadora mecánica de hormigón. (maquinaria) | 0.25 | 5.07 | 1.268 |
| mq06aca030 | h | Pulidora para pavimentos de hormigón, compuesta por platos giratorios a los que se acoplan una serie de muelas abrasivas diamantadas, refrigeradas con agua, con sistema de aspiración. (maquinaria) | 0.2 | 13.25 | 2.650 |
| mo121 | h | Oficial 1ª aplicador de pavimentos industriales. (mano de obra) | 0.8 | 19.03 | 15.224 |
| mo122 | h | Ayudante aplicador de pavimentos industriales. (mano de obra) | 0.8 | 18.05 | 14.440 |
| % | % | Costes directos complementarios | 2 % | 59.341 | 1.187 |
|  |  | Costes directos |  |  | 60.528 |

Residuos:
- colocación: mt09reh010d; factor de residuo 0.021
- colocación: mt09bnc015d; factor de residuo 0.021

## Recursos

**mt09reh010d** kg Mortero, MasterEmaco P 200 "Master Builders Solutions"
Datos técnicos: Coste energético 2.757 MJ; Emisión de CO2 0.186 kg; Código LER 17 01 01; Masa del elemento 1 kg; Volumen 0.000667 m3
Residuos:
- embalaje: re150101 Envases de papel y cartón. (componente de residuo); rendimiento 0.014 kg; Código LER 15 01 01; Masa del elemento 1 kg; Volumen 0.001333 m3
- embalaje: re170201 Madera. (componente de residuo); rendimiento 0.004 kg; Código LER 17 02 01; Masa del elemento 1 kg; Volumen 0.000909 m3
- embalaje: re170203 Plástico. (componente de residuo); rendimiento 0.003 kg; Código LER 17 02 03; Masa del elemento 1 kg; Volumen 0.001667 m3

**mt09bnc015d** kg Mortero fluido de fraguado rápido
Datos técnicos: Coste energético 7.657 MJ; Emisión de CO2 0.486 kg; Código LER 17 01 01; Masa del elemento 1 kg; Volumen 0.000667 m3
Residuos:
- embalaje: re150101 Envases de papel y cartón; rendimiento 0.014 kg
- embalaje: re170201 Madera; rendimiento 0.004 kg
- embalaje: re170203 Plástico; rendimiento 0.003 kg
