# Cimentación de hormigón armado

- Propiedad del archivo: CYPE INGENIEROS, S.A.
- Formato: FIEBDC-3/2002
- Divisa: EUR
- Costes indirectos: 3.00 %
- IVA: 21.00 %

## C Cimentaciones

### CV Elementos singulares

#### CVG Depósitos de gas

**CVG010** Ud Cimentación de hormigón armado, para depósito de gases licuados del petróleo (GLP), con capacidad de 2450 litros, enterrado, realizada en excavación previa, con hormigón HA-25/B/20/IIa fabricado en central, y acero UNE-EN 10080 B 500 S, con una cuantía aproximada de 30 kg/m³. Incluso alambre de atar, separadores y líquido desencofrante para evitar la adherencia del hormigón al encofrado.
Cimentación de hormigón armado, para depósito de gases licuados del petróleo (GLP), con capacidad de 2450 litros, enterrado, realizada en excavación previa, con hormigón HA-25/B/20/IIa fabricado en central, y acero UNE-EN 10080 B 500 S, con una cuantía aproximada de 30 kg/m³. Incluso alambre de atar, separadores y líquido desencofrante para evitar la adherencia del hormigón al encofrado.
Incluye: Colocación de separadores y fijación de las armaduras. Montaje del sistema de encofrado. Vertido y compactación del hormigón. Desmontaje del sistema de encofrado. Coronación y enrase de cimientos. Curado del hormigón.
Criterio de medición de proyecto: Número de unidades previstas, según documentación gráfica de Proyecto.
Criterio de medición de obra: Se medirá el número de unidades realmente ejecutadas según especificaciones de Proyecto.
Criterio de valoración económica: El precio incluye el montaje y desmontaje del sistema de encofrado, la elaboración de la ferralla (corte, doblado y conformado de elementos) en taller industrial y el montaje en el lugar definitivo de su colocación en obra.

| Código | Ud | Descripción | Rendimiento | Precio | Importe |
|---|---|---|---|---|---|
| mt10haf010nga | m³ | Hormigón HA-25/B/20/IIa, fabricado en central. (material) | 10.443 | 76.88 | 802.86 |
| mt07ala120ab | m | Perfil de acero UNE-EN 10025 S275JR, serie HEB 100, laminado en caliente, con recubrimiento galvanizado, para aplicaciones estructurales. Trabajado y montado en taller, para colocar en obra. (material) | 5.200 | 34.56 | 179.71 |
| mt07aco010c | kg | Ferralla elaborada en taller industrial con acero en barras corrugadas, UNE-EN 10080 B 500 S, de varios diámetros. (material) | 284.802 | 0.81 | 230.69 |
| mt08var050 | kg | Alambre galvanizado para atar, de 1,30 mm de diámetro. (material) | 1.377 | 1.10 | 1.51 |
| mt07aco020a | Ud | Separador homologado para cimentaciones. (material) | 4.000 | 0.13 | 0.52 |
| mt07aco020d | Ud | Separador homologado para muros. (material) | 6.000 | 0.06 | 0.36 |
| mt08eme040 | m² | Paneles metálicos de varias dimensiones, para encofrar elementos de hormigón. (material) | 0.024 | 52.00 | 1.25 |
| mt50spa052b | m | Tablón de madera de pino, de 20x7,2 cm. (material) | 0.095 | 4.39 | 0.42 |
| mt50spa081a | Ud | Puntal metálico telescópico, de hasta 3 m de altura. (material) | 0.062 | 13.37 | 0.83 |
| mt08eme051a | m | Fleje de acero galvanizado, para encofrado metálico. (material) | 0.475 | 0.29 | 0.14 |
| mt08var060 | kg | Puntas de acero de 20x100 mm. (material) | 0.475 | 7.00 | 3.33 |
| mt08dba010b | l | Agente desmoldeante, a base de aceites especiales, emulsionable en agua para encofrados metálicos, fenólicos o de madera. (material) | 0.142 | 1.98 | 0.28 |
| mo044 | h | Oficial 1ª encofrador. (mano de obra) | 1.555 | 18.42 | 28.64 |
| mo091 | h | Ayudante encofrador. (mano de obra) | 2.074 | 17.25 | 35.78 |
| mo043 | h | Oficial 1ª ferrallista. (mano de obra) | 0.622 | 18.42 | 11.46 |
| mo090 | h | Ayudante ferrallista. (mano de obra) | 0.933 | 17.25 | 16.09 |
| mo045 | h | Oficial 1ª estructurista, en trabajos de puesta en obra del hormigón. (mano de obra) | 0.518 | 18.42 | 9.54 |
| mo092 | h | Ayudante estructurista, en trabajos de puesta en obra del hormigón. (mano de obra) | 3.111 | 17.25 | 53.66 |
| % | % | Costes directos complementarios | 2 % | 1377.07 | 27.54 |
|  |  | Costes directos |  |  | 1404.61 |
