# Estructura de hormigón armado

- Propiedad del archivo: CYPE INGENIEROS, S.A.
- Formato: FIEBDC-3/2002
- Divisa: EUR
- Costes indirectos: 3.00 %
- IVA: 21.00 %

## E Estructuras

### EH Hormigón armado

#### EHB Sistemas de forjados

**EHB080** m² Estructura de hormigón armado, realizada con hormigón HA-25/B/20/IIa fabricado en central, y vertido con cubilote, con un volumen total de hormigón de 0,188 m³/m², considerando un 30% de superficie macizada, y acero UNE-EN 10080 B 500 S, en zona de ábacos, vigas, nervios y zunchos, con una cuantía de 15 kg/m², compuesta de los siguientes elementos: FORJADO RETICULAR: horizontal; nervios de hormigón "in situ" de 12 cm de espesor, intereje 80 cm; sistema FOREL 25+5, con DIT del Instituto Eduardo Torroja nº 406R/10, compuesto por placas de EPS para zonas macizas y casetones de EPS moldeado, formados por módulos base y tapas de 68x68x25 cm, para aligeramiento de forjado de 25+5 cm de canto; capa de compresión de 5 cm de espesor, con armadura de reparto formada por malla electrosoldada ME 20x20 Ø 5-5 B 500 T 6x2,20 UNE-EN 10080; montaje y desmontaje de sistema de encofrado continuo, con acabado tipo industrial para revestir, formado por: superficie encofrante de tableros de madera tratada, reforzados con varillas y perfiles, amortizables en 25 usos; estructura soporte horizontal de sopandas metálicas y accesorios de montaje, amortizables en 150 usos y estructura soporte vertical de puntales metálicos, amortizables en 150 usos. Incluso refuerzo de huecos, zunchos perimetrales de planta, alambre de atar, separadores y agente filmógeno para el curado de hormigones y morteros.
Estructura de hormigón armado, realizada con hormigón HA-25/B/20/IIa fabricado en central, y vertido con cubilote, con un volumen total de hormigón de 0,188 m³/m², considerando un 30% de superficie macizada, y acero UNE-EN 10080 B 500 S, en zona de ábacos, vigas, nervios y zunchos, con una cuantía de 15 kg/m², compuesta de los siguientes elementos: FORJADO RETICULAR: horizontal; nervios de hormigón "in situ" de 12 cm de espesor, intereje 80 cm; sistema FOREL 25+5, con DIT del Instituto Eduardo Torroja nº 406R/10, compuesto por placas de EPS para zonas macizas y casetones de EPS moldeado, formados por módulos base y tapas de 68x68x25 cm, para aligeramiento de forjado de 25+5 cm de canto; capa de compresión de 5 cm de espesor, con armadura de reparto formada por malla electrosoldada ME 20x20 Ø 5-5 B 500 T 6x2,20 UNE-EN 10080; montaje y desmontaje de sistema de encofrado continuo, con acabado tipo industrial para revestir, formado por: superficie encofrante de tableros de madera tratada, reforzados con varillas y perfiles, amortizables en 25 usos; estructura soporte horizontal de sopandas metálicas y accesorios de montaje, amortizables en 150 usos y estructura soporte vertical de puntales metálicos, amortizables en 150 usos. Incluso refuerzo de huecos, zunchos perimetrales de planta, alambre de atar, separadores y agente filmógeno para el curado de hormigones y morteros.
Incluye: Replanteo del sistema de encofrado. Montaje del encofrado. Replanteo de la geometría de la planta sobre el encofrado. Colocación de las bases de los casetones y las placas de EPS para zonas macizas. Colocación de las tapas de los casetones. Colocación de las armaduras con separadores homologados. Vertido y compactación del hormigón. Regleado y nivelación de la capa de compresión. Curado del hormigón. Desmontaje del sistema de encofrado.
Criterio de medición de proyecto: Superficie medida en verdadera magnitud desde las caras exteriores de los zunchos del perímetro, según documentación gráfica de Proyecto, deduciendo los huecos de superficie mayor de 6 m².
Criterio de medición de obra: Se medirá, en verdadera magnitud, desde las caras exteriores de los zunchos del perímetro, la superficie realmente ejecutada según especificaciones de Proyecto, deduciendo los huecos de superficie mayor de 6 m². Se consideran incluidos todos los elementos integrantes de la estructura señalados en los planos y detalles del Proyecto.
Criterio de valoración económica: El precio incluye la elaboración de la ferralla (corte, doblado y conformado de elementos) en taller industrial y el montaje en el lugar definitivo de su colocación en obra, pero no incluye los pilares.

| Código | Ud | Descripción | Rendimiento | Precio | Importe |
|---|---|---|---|---|---|
| mt08eft030a | m² | Tablero de madera tratada, de 22 mm de espesor, reforzado con varillas y perfiles. (material) | 0.044 | 37.50 | 1.65 |
| mt08eva030 | m² | Estructura soporte para encofrado recuperable, compuesta de: sopandas metálicas y accesorios de montaje. (material) | 0.007 | 85.00 | 0.60 |
| mt50spa081a | Ud | Puntal metálico telescópico, de hasta 3 m de altura. (material) | 0.027 | 13.37 | 0.36 |
| mt08cim030b | m³ | Madera de pino. (material) | 0.003 | 238.16 | 0.71 |
| mt08var060 | kg | Puntas de acero de 20x100 mm. (material) | 0.040 | 7.00 | 0.28 |
| mt08dba010b | l | Agente desmoldeante, a base de aceites especiales, emulsionable en agua para encofrados metálicos, fenólicos o de madera. (material) | 0.030 | 1.98 | 0.06 |
| mt07cpf010b | m² | Sistema FOREL 25+5, con DIT del Instituto Eduardo Torroja nº 406R/10, compuesto por placas de EPS para zonas macizas y casetones de EPS moldeado, formados por módulos base y tapas de 68x68x25 cm, para aligeramiento de forjado reticular de 25+5 cm de canto. (material) | 1.000 | 7.97 | 7.97 |
| mt07cpf020d | Ud | Repercusión, por m², de separadores metálicos, para armaduras de nervios, necesarios para el montaje del sistema "FOREL", de aligeramiento de reticular. (material) | 1.000 | 0.28 | 0.28 |
| mt07cpf025b | Ud | Repercusión, por m², de separadores de hormigón, para armaduras de zonas macizas, necesarios para el montaje del sistema "FOREL", de aligeramiento de reticular. (material) | 1.000 | 0.09 | 0.09 |
| mt07aco010c | kg | Ferralla elaborada en taller industrial con acero en barras corrugadas, UNE-EN 10080 B 500 S, de varios diámetros. (material) | 15.000 | 0.81 | 12.15 |
| mt08var050 | kg | Alambre galvanizado para atar, de 1,30 mm de diámetro. (material) | 0.120 | 1.10 | 0.13 |
| mt07ame010d | m² | Malla electrosoldada ME 20x20 Ø 5-5 B 500 T 6x2,20 UNE-EN 10080. (material) | 1.100 | 1.35 | 1.49 |
| mt10haf010nga | m³ | Hormigón HA-25/B/20/IIa, fabricado en central. (material) | 0.188 | 76.88 | 14.45 |
| mt08cur020a | l | Agente filmógeno para el curado de hormigones y morteros. (material) | 0.150 | 1.94 | 0.29 |
| op00ciz020 |  | Cizalla para acero en barras corrugadas. | 1.000 | 0.00 | 0.00 |
| op00ata010 |  | Atadora de ferralla. | 1.000 | 0.00 | 0.00 |
| op00sie020 |  | Sierra de disco fijo, para mesa de trabajo. | 1.000 | 0.00 | 0.00 |
| au00auh010 |  | Cubilote. | 1.000 | 0.00 | 0.00 |
| au00auh040 |  | Vibrador de hormigón, eléctrico. | 1.000 | 0.00 | 0.00 |
| mo044 | h | Oficial 1ª encofrador. (mano de obra) | 0.588 | 18.42 | 10.83 |
| mo091 | h | Ayudante encofrador. (mano de obra) | 0.569 | 17.25 | 9.82 |
| mo043 | h | Oficial 1ª ferrallista. (mano de obra) | 0.186 | 18.42 | 3.43 |
| mo090 | h | Ayudante ferrallista. (mano de obra) | 0.186 | 17.25 | 3.21 |
| mo045 | h | Oficial 1ª estructurista, en trabajos de puesta en obra del hormigón. (mano de obra) | 0.052 | 18.42 | 0.96 |
| mo092 | h | Ayudante estructurista, en trabajos de puesta en obra del hormigón. (mano de obra) | 0.212 | 17.25 | 3.66 |
| % | % | Costes directos complementarios | 2 % | 72.42 | 1.45 |
|  |  | Costes directos |  |  | 73.87 |
