# Capa de hormigón de limpieza

- Propiedad del archivo: CYPE Ingenieros S.A.
- Formato: FIEBDC-3/2016
- Programa: Generador de precios de la construcción. CYPE Ingenieros, S.A.
- Fecha: 21/10/2021
- Divisa: EUR
- Costes indirectos: 3 %
- IVA: 21 %

## C Cimentaciones

### CR Regularización

#### CRL Hormigón de limpieza

**CRL010** m² Capa de hormigón de limpieza.
Capa de hormigón de limpieza y nivelado de fondos de cimentación, de 10 cm de espesor, de hormigón HL-150/B/20, i.work CUSTOM "HEIDELBERGCEMENT HISPANIA", fabricado en central y vertido desde camión, en el fondo de la excavación previamente realizada.
Incluye: Replanteo. Colocación de toques y/o formación de maestras. Vertido y compactación del hormigón. Coronación y enrase del hormigón.
Criterio de medición de proyecto: Superficie medida sobre la superficie teórica de la excavación, según documentación gráfica de Proyecto.
Criterio de medición de obra: Se medirá la superficie teórica ejecutada según especificaciones de Proyecto, sin incluir los incrementos por excesos de excavación no autorizados.

| Código | Ud | Descripción | Rendimiento | Precio | Importe |
|---|---|---|---|---|---|
| mt10hai150d | m³ | Hormigón HL-150/B/20, i.work CUSTOM "HEIDELBERGCEMENT HISPANIA", fabricado en central. (material) | 0.105 | 79.2 | 8.316 |
| mo045 | h | Oficial 1ª estructurista, en trabajos de puesta en obra del hormigón. (mano de obra) | 0.009 | 19.81 | 0.178 |
| mo092 | h | Ayudante estructurista, en trabajos de puesta en obra del hormigón. (mano de obra) | 0.019 | 18.78 | 0.357 |
| % | % | Costes directos complementarios | 2 % | 8.851 | 0.177 |
|  |  | Costes directos |  |  | 9.028 |

Residuos:
- colocación: mt10hai150d Hormigón HL-150/B/20, i.work CUSTOM "HEIDELBERGCEMENT HISPANIA", fabricado en central; factor de residuo 0.0032763

## Recursos

**mt10hai150d** m³ Hormigón HL-150/B/20, i.work CUSTOM "HEIDELBERGCEMENT HISPANIA", fabricado en central
Datos técnicos: Coste energético 1104.000 MJ; Emisión de CO2 207.000 kg; Código LER 17 01 01; Masa del elemento 2300 kg; Volumen 1.533333 m3
