# Zapata de cimentación de hormigón en masa

- Propiedad del archivo: CYPE Ingenieros S.A.
- Formato: FIEBDC-3/2016
- Programa: Generador de precios de la construcción. CYPE Ingenieros, S.A.
- Fecha: 21/10/2021
- Divisa: EUR
- Costes indirectos: 3 %
- IVA: 21 %

## C Cimentaciones

### CS Superficiales

#### CSZ Zapatas

**CSZ015** m³ Zapata de cimentación de hormigón en masa.
Zapata de cimentación de hormigón en masa, realizada con hormigón HM-25/F/20/IIa, i.work SUSTENTA "HEIDELBERGCEMENT HISPANIA", fabricado en central, y vertido desde camión.
Incluye: Replanteo y trazado de las zapatas y de los pilares u otros elementos estructurales que apoyen en las mismas. Vertido y compactación del hormigón. Coronación y enrase de cimientos. Curado del hormigón.
Criterio de medición de proyecto: Volumen teórico, según documentación gráfica de Proyecto.
Criterio de medición de obra: Se medirá el volumen teórico ejecutado según especificaciones de Proyecto, sin incluir los incrementos por excesos de excavación no autorizados.
Criterio de valoración económica: El precio no incluye el encofrado.

| Código | Ud | Descripción | Rendimiento | Precio | Importe |
|---|---|---|---|---|---|
| mt10hai160Aa | m³ | Hormigón HM-25/F/20/IIa, i.work SUSTENTA "HEIDELBERGCEMENT HISPANIA", fabricado en central. (material) | 1.1 | 107.2 | 117.920 |
| mo045 | h | Oficial 1ª estructurista, en trabajos de puesta en obra del hormigón. (mano de obra) | 0.059 | 19.81 | 1.169 |
| mo092 | h | Ayudante estructurista, en trabajos de puesta en obra del hormigón. (mano de obra) | 0.297 | 18.78 | 5.578 |
| % | % | Costes directos complementarios | 2 % | 124.667 | 2.493 |
|  |  | Costes directos |  |  | 127.160 |

Residuos:
- colocación: mt10hai160Aa Hormigón HM-25/F/20/IIa, i.work SUSTENTA "HEIDELBERGCEMENT HISPANIA", fabricado en central; factor de residuo 0.00293773

## Recursos

**mt10hai160Aa** m³ Hormigón HM-25/F/20/IIa, i.work SUSTENTA "HEIDELBERGCEMENT HISPANIA", fabricado en central
Datos técnicos: Coste energético 1104.000 MJ; Emisión de CO2 207.000 kg; Código LER 17 01 01; Masa del elemento 2300 kg; Volumen 1.533333 m3
