# Reparación de limahoya en cubierta inclinada de tejas

- Propiedad del archivo: CYPE Ingenieros S.A.
- Formato: FIEBDC-3/2016
- Programa: Generador de precios de la construcción. CYPE Ingenieros, S.A.
- Fecha: 11/03/2022
- Divisa: EUR
- Costes indirectos: 3 %
- IVA: 21 %

## Q Cubiertas

### QT Inclinadas

#### QTY Reparaciones y refuerzos

**QTY022** m Reparación de limahoya en cubierta inclinada de tejas.
Reparación de limahoya a una altura de hasta 20 m en cubierta inclinada de tejas, eliminando las partes deterioradas y reconstruyéndola con 3 ud/m de teja cerámica curva, acabado con engobe color rojo, 40,8x15x11,6 cm y las restantes tejas recuperadas del alero, en buen estado de conservación, fijadas con espuma de poliuretano; y carga de escombros sobre camión o contenedor.
Incluye: Desmontaje de la limahoya deteriorada. Recuperación de las tejas en buen estado de conservación. Limpieza y preparación de la superficie. Fijación de las tejas con espuma. Carga de escombros sobre camión o contenedor.
Criterio de medición de proyecto: Longitud medida según documentación gráfica de Proyecto.
Criterio de medición de obra: Se medirá la longitud realmente ejecutada según especificaciones de Proyecto.

| Código | Ud | Descripción | Rendimiento | Precio | Importe |
|---|---|---|---|---|---|
| mt13tac050a | Ud | Teja cerámica curva, acabado con engobe color rojo, 40,8x15x11,6 cm, según UNE-EN 1304. (material) | 3 | 0.61 | 1.830 |
| mt13blw110a | Ud | Aerosol de 750 cm³ de espuma de poliuretano, de 22,5 kg/m³ de densidad, 140% de expansión, 18 N/cm² de resistencia a tracción y 20 N/cm² de resistencia a flexión, conductividad térmica 0,04 W/(mK), estable de -40°C a 100°C; para aplicar con pistola; según UNE-EN 13165. (material) | 0.063 | 7.2 | 0.454 |
| mt13blw104 | Ud | Gancho para sujeción de tejas a rastrel. (material) | 2.5 | 0.05 | 0.125 |
| mo020 | h | Oficial 1ª construcción. (mano de obra) | 0.481 | 19.93 | 9.586 |
| mo113 | h | Peón ordinario construcción. (mano de obra) | 0.481 | 18.69 | 8.990 |
| % | % | Costes directos complementarios | 2 % | 20.985 | 0.420 |
|  |  | Costes directos |  |  | 21.405 |

Residuos:
- colocación: mt13blw110a; factor de residuo 0.024

## Recursos

**mt13blw110a** Ud Aerosol de 750 cm³ de espuma de poliuretano
Datos técnicos: Coste energético 4.178 MJ; Emisión de CO2 0.208 kg; Código LER 17 06 04; Masa del elemento 0.01875 kg; Volumen 0.000031 m3
Residuos:
- embalaje: re150104 Envases metálicos. (componente de residuo); rendimiento 0.15 kg; Código LER 15 01 04; Masa del elemento 1 kg; Volumen 0.001667 m3
